# EIS 2
Angebotsaufforderung (GAEB 90, DA83)
Währung: EUR
Auftraggeber: Covivio Wohnen GmbH

## Zusätzlicher Text
LEISTUNGSÜBERSICHT

Riegel
Entwässerungsrinnen33 Stk. / ca. 92 m
Betonplattenca. 430 m2Tower Entwässerungsrinnen51 Stk. /
ca. 100 mBetonplattenca. 290 m2

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE (2.-10.OG)
Gewerbe: Restaurant (EG), Office/Gewerbe (1.OG)

Kennzahlen Riegel:
Boardinghouse  = 94 Apartments (EG bis 3.OG/STG)

Nutzflächen:
Wohnen Turm (2.-10,OG) = 2.303 m²Office Turm (1.OG) = 269 m²Gastro
Turm (EG) = 436 m²Office Riegel (EG)  = 1.203 m²Boardinghouse Riegel
(1.-3,OG)  = 3.672 m²Summe Gewebe = 5.578 m²

BGF:
Riegel: 5.738,9 m²Tuurm: 4.515,64 m²inkl. UG-1 und UG-2

Sonstiges:
Die vorgesehenen Bauleistungen werden entsprechend der derzeit
geltenden öffentlich-rechtlichen Vorschriften, der dort geforderten
bautechnischen Nachweise und nach den allgemein anerkannten Regeln der
Baukunst und der Technik ausgeführt.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV:
DIN 18 352 Fliesen- und Plattenarbeiten und den anerkannten Regel der
Technik.

Ergänzend sind u.a. folgende ATV / DIN zu berücksichtigen:
DIN 18 299  Allgemeine Regelungen für Bauarbeiten jeder Art
DIN 18 331  Betonarbeiten

Weiterhin gelten sämtliche europäischen und nationalen Vorschriften,
Merkblätter, Stoff- und Prüfnormen usw. jeweils in ihrer aktuellen
Fassung. Als vereinbart gelten weiterhin die
Herstellerverarbeitungsangaben, Zulassungen und Empfehlungen der
jeweiligen Fachverbände.

## Betonplatten - Terrassenbelag
Datum: 12.08.24

### Los 01 Terrassenbeläge

#### Titel 01 Riegel

**01.010 Untergrundvorbereitung**
*** Bedarfsposition ohne GB
Reinigen des Untergrundes von groben Verschmutzungen,
einschließlich Entsorgung des Anfallenden Bauschutts
nach
Rücksprache mit der Bauleitung.

Untergrund: Bautenschutzmatte
Menge: 1,000 m2

**01.020 Betonplatten, 60x60x4,2 cm, grau, Stelzlager**
*** Grundposition ZZ 001.0
Betonplatten als Belag für nutzbare Dachflächen,
Verlegung auf Stelzlagern, Bautenschutzmatte
(bauseits),
einschließlich aller Höhen- und Längenanpassungen
sowie Entgraten und Anfasen aller Stoßfugen und
Schnittstellen.

Zweck: TerrassenbelagPlattengröße: 60x60x4,2
cmFarbton: grauRutschfestigkeit: R 11Fugenausbildung:ca.
6 mmStelzlager: Kunststoff, höhenverstellbarMax.
zulässige Nutzlast: 4 KN/m2 gem. DIN
1055-3Einbauhöhe:bis 12 m über OK Gelände
Fabrikat: Stelzlager, Premio, Betonplatte Terralis
Premium
Farbe: nach Bemusterung

Siehe folgende Plananlage:
-240118_EIS2_5_AR_RIE_GR_STG-1_5132_P_6
-231213_EIS2_5_AR_RIE_GR_STG-2_5133_P_5
-240124_EIS2_5_AR_RIE_DT_LO_6304_P_4

Einbauort: Riegel, STG, Terrasse
Menge: 430,000 m2

**01.030 Betonplatten, 60x60x4,2 cm, grau, Stelzlager, Alternativprodukt**
*** Wahlposition ZZ 001.1
*** Bedarfsposition ohne GB
Leitfabrikat: Stelzlager, Premio, Betonplatte Terralis
Premium
Farben: mediterran, grau-anthrazit, sand, granit-dunkel
oder granit-weiss

Angebotenes Produkt:'

.........................................'
vom Bieter einzutragen
Menge: 1,000 m2

**01.040 Zulage, Anarbeitung an andere Bauteile**
Zulage, Anarbeitung des Terrassenbelage an andere
Bauteile, wie Gitterroste, Fassadenrinnen,
aufgehende Wände, Fallrohre etc.
Menge: 200,000 m

**01.050 Zulage Ausschneiden der Durchdringungsöffnung, DN 50**
*** Bezugsbeschreibung
Zulage für die erhöhten Aufwendungen beim
Ausschneiden der Durchdringungsöffnung in
der Betonplatte für das Fallrohr. Die Öffnung
wird passgenau ausgeschnitten.

Für die Rohrleitung: DN 50

Einbauort: Riegel, STG, Terrasse
Menge: 20,000 Stk

**01.060 Zulage Ausschneiden der Durchdringungsöffnung, DN 70**
*** gemäß Ausführungsbeschreibung Zulage für die erhöhten Aufwendungen beim
*** wie Position 01.050
Für die Rohrleitung: DN 70

Einbauort: Riegel, STG, Terrasse
Menge: 2,000 Stk

**01.070 Zulage Ausschneiden der Durchdringungsöffnung, DN 100**
*** gemäß Ausführungsbeschreibung Zulage für die erhöhten Aufwendungen beim
*** wie Position 01.050
Für die Rohrleitung: DN 100

Einbauort: Riegel, STG, Terrasse
Menge: 22,000 Stk

**01.080 Entwässerungsrinne, verzinkt, b=200 mm, l=0,885 m**
*** Bezugsbeschreibung
Entwässerungsrinne als Komplettrinne mit Abdeckrost
aus verzinktem Stahlblech, höhenverstellbar und einer
Baubreite von ca.200 mm. Geeignet zur dauerhaften
Entwässerung von Terrassen mit senkrechtem freien
Auslauf,
inklusive Kupplungsblech und beiden Stirnwänden.
Die Rinne ist sowohl begehbar als auch
rollstuhlbefahrbar.
Lieferung und Verlegung gemäß der Einbauanleitung des
Herstellers.

Länge: ca. 0,885 mBaubreite: ca. 200 mmMaterial: verz.
Stahlblech mit erhöhtem
KorrosionsschutzBauhöhe: entspricht ca. der Höhe vom
Belag (4 bis 5
cm)Drainageschlitze: beidseitigAbdeckung: Maschenrost,
Maschenweite 30x10 mm

Leitfabrikat: ACO Profiline Fassadenrinne,
höhenverstellbar o. glw.

Angebotenes Fabrikat
'
..........................................'
vom Bieter einzutragen

Einbauort: Riegel, STG, Apt. 56
Menge: 1,000 Stk

**01.090 Entwässerungsrinne, verzinkt, b=200 mm, l=3,45 m**
*** gemäß Ausführungsbeschreibung Entwässerungsrinne als Komplettrinne mit Abdeckrost
*** wie Position 01.080
Entwässerungsrinne als Komplettrinne mit Abdeckrost

Länge: ca. 3,45 m
Einbauort: Riegel, STG, Wintergarten
Menge: 1,000 Stk

**01.100 Entwässerungsrinne, verzinkt, b=200 mm, l=4,47 m**
*** gemäß Ausführungsbeschreibung Entwässerungsrinne als Komplettrinne mit Abdeckrost
*** wie Position 01.080
Entwässerungsrinne als Komplettrinne mit Abdeckrost

Länge: ca. 4,47 m
Einbauort: Riegel, STG, Wintergarten
Menge: 1,000 Stk

**01.110 Entwässerungsrinne, verzinkt, b=200 mm, l=2,76 m**
*** gemäß Ausführungsbeschreibung Entwässerungsrinne als Komplettrinne mit Abdeckrost
*** wie Position 01.080
Entwässerungsrinne als Komplettrinne mit Abdeckrost

Länge: ca. 2,76 m
Einbauort: Riegel, STG, Apt. 56 - 68 und Flur
Menge: 29,000 Stk

**01.120 Entwässerungsrinne, verzinkt, b=200 mm, l=2,27 m**
*** gemäß Ausführungsbeschreibung Entwässerungsrinne als Komplettrinne mit Abdeckrost
*** wie Position 01.080
Entwässerungsrinne als Komplettrinne mit Abdeckrost

Länge: ca. 2,27 m
Einbauort: Riegel, STG,  Flur
Menge: 1,000 Stk

**01.130 Entwässerungsrinne, verzinkt, b=155 mm**
*** Bedarfsposition ohne GB
Entwässerungsrinne als Komplettrinne mit Abdeckrost
aus verzinktem Stahlblech, höhenverstellbar und einer
Baubreite von ca.200 mm. Geeignet zur dauerhaften
Entwässerung von Terrassen mit senkrechtem freien
Auslauf,
inklusive Kupplungsblech und beiden Stirnwänden.
Die Rinne ist sowohl begehbar als auch
rollstuhlbefahrbar.
Lieferung und Verlegung gemäß der Einbauanleitung des
Herstellers.

Baubreite: 155 mmMaterial: verz. Stahlblech mit erhöhtem
KorrosionsschutzBauhöhe: entspricht ca. der Höhe vom
Belag (4 bis 5
cm)Drainageschlitze: beidseitigAbdeckung: Maschenrost,
Maschenweite 30x10 mm

Fabrikat: ACO Profiline Fassadenrinne,
höhenverstellbar
Menge: 1,000 Stk

#### Titel 02 Tower

**02.010 Betonplatten, 60x60x4,2 cm, grau, Stelzlager**
Betonplatten als Belag für nutzbare Dachflächen,
Verlegung auf Stelzlagern, Bautenschutzmatte
(bauseits),
einschließlich aller Höhen- und Längenanpassungen
sowie Entgraten und Anfasen aller Stoßfugen und
Schnittstellen.

Zweck: TerrassenbelagPlattengröße: 60x60x4,2
cmFarbton: grau, nach BemusterungRutschfestigkeit: R
11Fugenausbildung:ca. 6 mmStelzlager: Kunststoff,
höhenverstellbarMax. zulässige Nutzlast: 4 KN/m2 gem.
DIN 1055-3Einbauhöhe:bis 39,5 m über OK Gelände
Fabrikat: Stelzlager, Premio, Betonplatte Terralis
Premium
Farbe: nach Bemusterung

Siehe folgende Plananlage:
-231213_EIS2_5_AR_HH_GR_01_5104_P_8
-240606_EIS2_5_AR_HH_GR_02_5105_Arbeitstand
-240118_EIS2_5_AR_HH_GR_STG_5113_P_2
-240118_EIS2_5_AR_HH_DT_DA_6306_P_1
-240124_EIS2_5_AR_HH_DT_LO_6308_P_3
-240124_EIS2_5_AR_HH_DT_LO_6310_P_2

Einbauort: Tower, STG, Terrasse und 1-9.OG, Loggien
Menge: 290,000 m2

**02.020 Zulage, Anarbeitung an andere Bauteile**
Zulage, Anarbeitung des Terrassenbelage an andere
Bauteile, wie Gitterroste, Fassadenrinnen,
aufgehende Wände, Fallrohre etc.
Menge: 280,000 m

**02.030 Zulage An-Abschluss, Betonplatten, rund**
Zulage für die Ausbildung von im Grundriss runden
An-/Abschlüssen bei Betonplattenbelägen inkl. allen
daraus resultierenden Nebenarbeiten.

Siehe folgende Plananlage:
-240606_EIS2_5_AR_HH_GR_02_5105_Arbeitstand
-240118_EIS2_5_AR_HH_GR_STG_5113_P_2
-240118_EIS2_5_AR_HH_DT_DA_6306_P_1
-240124_EIS2_5_AR_HH_DT_LO_6308_P_3
-240124_EIS2_5_AR_HH_DT_LO_6309_P_4
-240124_EIS2_5_AR_HH_DT_LO_6310_P_2

Einbauort: Tower, STG, Terrasse und 1-9.OG, Loggien
Menge: 32,000 m

**02.040 Zulage Ausschneiden der Durchdringungsöffnung, DN 100**
*** Bezugsbeschreibung
Zulage für die erhöhten Aufwendungen beim
Ausschneiden der Durchdringungsöffnung in
der Betonplatte für das Fallrohr. Die Öffnung
wird passgenau ausgeschnitten.

Für die Rohrleitung: DN 100

Einbauort: Tower STG, Terrasse und 1-9.OG, Loggien
Menge: 12,000 Stk

**02.050 Zulage Ausschneiden der Durchdringungsöffnung, DN 125**
*** gemäß Ausführungsbeschreibung Zulage für die erhöhten Aufwendungen beim
*** wie Position 02.040
Für die Rohrleitung: DN 125

Einbauort: Tower STG, Terrasse und 1-9.OG, Loggien
Menge: 4,000 Stk

**02.060 Zulage Ausschneiden der Durchdringungsöffnung, DN 150**
*** gemäß Ausführungsbeschreibung Zulage für die erhöhten Aufwendungen beim
*** wie Position 02.040
Für die Rohrleitung: DN 120

Einbauort: Tower STG, Terrasse und 1-9.OG, Loggien
Menge: 2,000 Stk

**02.070 Entwässerungsrinne, verzinkt, b=200 mm, l=0,885 m**
*** Bezugsbeschreibung
Entwässerungsrinne als Komplettrinne mit Abdeckrost
aus verzinktem Stahlblech, höhenverstellbar und einer
Baubreite von ca.200 mm. Geeignet zur dauerhaften
Entwässerung von Terrassen mit senkrechtem freien
Auslauf,
inklusive Kupplungsblech und beiden Stirnwänden.
Die Rinne ist sowohl begehbar als auch
rollstuhlbefahrbar.
Lieferung und Verlegung gemäß der Einbauanleitung des
Herstellers.

Länge: ca. 0,885 mBaubreite: ca. 200 mmMaterial: verz.
Stahlblech mit erhöhtem
KorrosionsschutzBauhöhe: entspricht ca. der Höhe vom
Belag (4 bis 5
cm)Drainageschlitze: beidseitigAbdeckung: Maschenrost,
Maschenweite 30x10 mm

Leitfabrikat: ACO Profiline Fassadenrinne,
höhenverstellbar o. glw.

Angebotenes Fabrikat
'
..........................................'
vom Bieter einzutragen

Einbauort: Tower, 2-9.OG, Loggien
Menge: 16,000 Stk

**02.080 Entwässerungsrinne, verzinkt, b=200 mm, l=3,50 m**
*** gemäß Ausführungsbeschreibung Entwässerungsrinne als Komplettrinne mit Abdeckrost
*** wie Position 02.070
Entwässerungsrinne als Komplettrinne mit Abdeckrost

Länge: ca. 3,50 m
Einbauort: Tower, 2-9.OG, Loggien
Menge: 16,000 Stk

**02.090 Entwässerungsrinne, verzinkt, b=200 mm, l=2,26 m**
*** gemäß Ausführungsbeschreibung Entwässerungsrinne als Komplettrinne mit Abdeckrost
*** wie Position 02.070
Entwässerungsrinne als Komplettrinne mit Abdeckrost

Länge: ca. 2,26 m
Einbauort: Tower, Loggien 1.OG + Dachterrasse STG
Menge: 8,000 Stk

**02.100 Entwässerungsrinne, verzinkt, b=200 mm, l=1,135 m**
*** gemäß Ausführungsbeschreibung Entwässerungsrinne als Komplettrinne mit Abdeckrost
*** wie Position 02.070
Entwässerungsrinne als Komplettrinne mit Abdeckrost

Länge: ca. 1,135 m
Einbauort: Tower, Dachterrasse STG
Menge: 4,000 Stk

**02.110 Entwässerungsrinne, verzinkt, b=200 mm, l=1,01 m**
*** gemäß Ausführungsbeschreibung Entwässerungsrinne als Komplettrinne mit Abdeckrost
*** wie Position 02.070
Entwässerungsrinne als Komplettrinne mit Abdeckrost

Länge: ca. 1,01 m
Einbauort: Loggien 1.OG + Dachterrasse STG
Menge: 6,000 Stk

**02.120 Entwässerungsrinne, verzinkt, b=200 mm, l=0,63 m**
*** gemäß Ausführungsbeschreibung Entwässerungsrinne als Komplettrinne mit Abdeckrost
*** wie Position 02.070
Entwässerungsrinne als Komplettrinne mit Abdeckrost

- Länge ca. l = 0,63 m

Einbauort: Tower, Dachterrasse STG
Menge: 1,000 Stk

#### Titel 03 Sonstiges

**03.010 Vorarbeiter, Stundenlohnarbeiten**
*** Bedarfsposition ohne GB
Für evtl. erforderliche Arbeiten, die nicht im
Leistungsverzeichnis erfasst sind und nur auf
ausdrückliche Anweisung der Bauleitung gegen
Nachweis zur Ausführung kommen.

Berechnet für: Vorarbeiter
Menge: 1,000 h

**03.020 Facharbeiter, Stundenlohnarbeiten**
*** Bedarfsposition ohne GB
Für evtl. erforderliche Arbeiten, die nicht im
Leistungsverzeichniserfasst sind und nur
auf ausdrückliche Anweisung der Bauleitung
gegen Nachweis zur Ausführung kommen.

Berechnet für: Facharbeiter
Menge: 1,000 h

**03.030 Helfer, Stundenlohnarbeiten**
*** Bedarfsposition ohne GB
Für evtl. erforderliche Arbeiten, die nicht
im Leistungsverzeichnis erfasst sind und
nur auf ausdrückliche Anweisung der Bauleitung
gegen Nachweis zur Ausführung kommen.

Berechnet für: Helfer
Menge: 1,000 h

USt %: 19,00
